# Gymnasium Otto-Pankok-Schule
Angebotsaufforderung (GAEB DA XML 3.2, DA83)
Projekt: 15132
Währung: EUR
Vergabeart: Beschränkte Ausschreibung
Erstellt mit: GXML Toolbox V3.3 R20220330, ORCA AVA 25.0.5 - Professional Edition 25.00.05, 04.12.2024

## ALLGEMEINE VORBEMERKUNGEN (AVB)
ALLGEMEINE VORBEMERKUNGEN

Die Ausschreibung ist eine öffentliche Ausschreibung. Es gelten die Angebotsbedingungen nach
VOB Teil A (EU) in der aktuell gültigen Fassung. Als Vertragsgrundlage soll die VOB in aktueller
Fassung mit Teil B, DIN 1961 "Allgemeine Vertragsbedingungen für die Ausführung von
Bauleistungen" und Teil C "Allgemeine technische Vertragsbedingungen" mit den
gewerkespezifischen und fachspezifische DIN-Normen und ATV vereinbart werden. Die DIN
18299 "Allgemeine Regelungen für Bauarbeiten jeder Art" der VOB/C gilt immer übergeordnet.

Der Bieter wird in Folge und in Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen in seinem Angebot, der LV-Bepreisung sowie bei der Ausführung zu beachten.

Mit Abgabe des Angebotes versichert der Bieter, dass er keine wettbewerbsbeschränkenden
Absprachen getroffen hat und dass er die gesetzlichen Vorgaben zur Arbeitszeit und zu Löhnen
im eigenen Betrieb vollumfassend berücksichtigt und einhält und die Einhaltung auch bei von
ihm eingesetzten Nachunternehmern durchsetzen wird.

Leistungsumfang des AN
Die Ausschreibung umfasst alle notwendigen Leistungen für die Herstellung neuer Bodenbeläge im mehrgeschossigen Hauptgebäude des Objekts. Hierzu gehören das Vorbereiten bzw. Aufarbeiten des vorhandenen Untergrunds, das vollflächige Spachteln des Untergrunds sowie das Verlegen von neuem Linoleum-Belag in Bahnenform inkl. Fugenverschweißung. Die Sockelausbildung erfolgt mit hochgezogenen Hohlkehl-Elementen. Einzelne Bodenflächen erhalten farbige Akzentbereiche in abweichenden Farbvarianten. Nach fertiger Verlegung werden die neuen Beläge entstaubt und mit einer Schutzlage abgedeckt.

Erforderliche Nebenleistungen wie sie u.a. in DIN 18299 in Pkt. 4 beschrieben werden oder in zugehörigen ATV und DIN Normen (siehe VOB/C) erfasst werden, sind nicht gesondert ausgeschrieben. Der Bieter hat entsprechende notwendige Leistungen, die er für seine Leistungen benötigt, eigenständig zu bewerten und in die Einheitspreise aller abgefragten Positionen mit einzukalkulieren. Dies betrifft u.a. die Baustelleneinrichtung und notwendige Arbeitsmaterialien, Schutzeinrichtungen wie Gerüste und Absturzsicherungen, Werkzeuge, Geräte, Hebezeuge und Maschinen des AN.
Sofern einzelne spezielle Punkte aus Nebenleistungen separat als Position im Leistungsverzeichnis abgefragt werden, sind diese separat einzupreisen.

Baubeschreibung / Schnittstellen / Fotos
Der AG hat eine Baubeschreibung als Übersicht inkl. Schnittstellenbeschreibung im Anhang beigefügt.
Der AN hat alle Anlagen zu sichten und als Grundlage für die Ausführung seiner Leistungen zu beachten - insbesondere die Schnittstellenbeschreibung - und in den Einheitspreisen seines Angebots zu berücksichtigen.

Siehe Anlage: 01_15132_2023-07-18_Baubeschreibung BE und Logistikkonzept - HG.pdf

Geplant ist, dass der AN nach seiner Beauftragung und einer Einarbeitungszeit von ca. 2 Wochen gemeinsam mit der Objektüberwachung des AG die Baustelle besichtigt und sich für die übertragenen Leistungen einen Überblick verschafft. Vor dem Beginn der Arbeiten ist zudem ein Vorbegehungstermin ca. 2 Wochen vor Baustart einzuplanen, um die Vorleistungen zu sichten und eventuelle Mangel anzuzeigen. Der AN hat die Vorunternehmerleistung dann gemeinsam mit der Objektüberwachung des AG zu prüfen und die Leistung des Vorunternehmers als direkte Vorleistung für seine Arbeiten ggf. mit abzunehmen. Der AN wird ggf. auch Teilbereiche der Vorleistung zum Baustart übernehmen

Baustelleneinrichtung (BE) / Baulogistik und Baubetrieb
Der AG hat einen Baustelleneinrichtungsplan als Konzeptplan (Lageplan) sowie Hinweise zur Baulogistik, zur Baustelleneinrichtung und zum Baubetrieb als Text und Fotonachweise erstellen lassen. In diesen Konzepten und Beschrieben sind zudem auch die Schnittstellen zur BE und für einzelne Bauleistungen grob als Übersicht beschrieben und zusammengefasst. Der AN hat diese Anlagen, den Konzeptplan der Baustelleneinrichtung und die Hinweise der Baubeschreibung, zu sichten und als Grundlage zu beachten.

Siehe Anlagen:
- 01_15132_2023-07-18_Baubeschreibung BE und Logistikkonzept - HG.pdf
- 02_15132_Lageplan Bestand - BE-Plan.pdf

Der AN hat dem AG bzw. der Bauüberwachung zwei Wochen nach Auftragserteilung einen eigenen BE-Plan mit allen nötigen Eintragungen wie erforderliche Stellflächen für Gerüste, Container etc. Vorzulegen um die Baustelleneinrichtung abzustimmen. In dem BE-Plan sind die besonderen Bedingungen der Baustelle zu berücksichtigen (Schulbetrieb, Wohngebiet). Der BE-Plan ist mit den anderen am Bau beteiligten und der Bauüberwachung abzustimmen. Der BE-Plan ist nach Anpassungen als aktueller Plan der Objektüberwachung des AG zu übergeben.

Fachbauleitung vor Ort
Der AN hat einen deutschsprachigen Fachbauleiter vor Ort einzusetzen, der täglich die Arbeiten
vor Ort koordiniert, nach Bedarf und Abstimmung für die Oberbauleitung des AG vor Ort zur
Verfügung steht (Zeitfenster für tägliche Abstimmung am Morgen ist vor Ort im Detail
abzustimmen) und immer an den Baubesprechungen (wöchentlich) teilnimmt.

Rechnungsstellung
Die Rechnungsstellung erfolgt im Original (in Schriftform per Postsendung) an den AG, sowie zeitgleich digital per E-Mail an die zuständige Objektüberwachung zur Prüfung.

Sicherheit und Schutz
Der AG hat neben der Objektüberwachung auch einen Koordinator für Sicherheit und
Gesundheitsschutz für die Baumaßnahme beauftragt. Näheres zu den Baubeteiligten und dessen Verantwortlichkeiten ist der Anlage: 01_15132_2023-07-18_Baubeschreibung BE und Logistikkonzept - HG.pdf zu entnehmen.

Der AN hat die verantwortliche Absicherung und Sicherung der Baustelle sowie die weitere
Gesamtorganisation und Koordination, der für ihn notwendigen Leistungen und der Bauabläufe vor Ort zu übernehmen (Bauleitertätigkeit).
Der Bauleiter des AN hat alle erforderlichen Maßnahmen zur Sicherung der Baustelle nach den gesetzlichen, polizeilichen und den Unfallverhütungsvorschriften sowie der Arbeitssicherheit unter voller eigener Verantwortung auszuführen oder diese zu veranlassen.

Der AN haftet für sämtliche aus der Unterlassung solcher Maßnahmen dem AG erwachsenden
Schäden. § 10 Nr. 2 Absatz 1 Satz 2 VOB/B bleibt unberührt. Der AN hat einen geeigneten und
erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger
mitwirkender Behörden, Amtsstellen und Körperschaften sind immer übergeordnet zu beachten.
Terminplan

Termine
Der Baustart zur Gesamtmaßnahme ist in den Osterferien 2024 (Anfang April 2024) geplant. Zunächst finden Entkernungsarbeiten und kleinere Schadstoffsanierungsarbeiten statt. In Folge werden Rohbaueingriffe vorgenommen und die Arbeiten der TGA beginnen parallel mit zeitlichem Versatz. Der Innenausbau beginnt nach der Entkernung ca. Dezember 2024, der Abschluss ist bis Dezember 2025 geplant. Die Fertigstellung und Inbetriebnahme des Gebäudeabschnitts ist über den Jahreswechsel 2025/2026 vorgesehen. In Folge werden im Nachgang die schulische Einrichtung und Ausstattung erstellt.

Der AN hat dem AG bzw. der Bauüberwachung 2 Wochen nach Auftragserteilung einen eigenen
Terminablaufplan mit Hauptabschnitten des Bauablaufes zur Abstimmung vorzulegen. Der Terminplan ist nach Abstimmung mit der Objektüberwachung weiter zu detaillieren und als Soll-Ist-Vergleich fortzuschreiben. Der fortgeschriebene Terminplan wird Abstimmungsgrundlage zu jeder Baubesprechung. Der AN hat die abgestimmten Bauzeiten einzuhalten.

Es können grob wichtige Termine für die Leistungen dieser Ausschreibung benannt werden.

- Beginn/Vorlauf:  21.07.2025 (Koordinierung, Materialbestellung)
- Ausführungszeitraum:  ab 01.09.2025 (± 2 Wochen nach Abstimmung mit dem AG)
  bis 22.12.2025

Anlagen
Die folgenden Anlagen wie u.a. Pläne, Fotos und sonstige Dokumente stellen Übersichten zur Gesamtplanung und zum Leistungsumfang dar. Änderungen oder Anpassungen können aufgrund von Abweichungen der Bestandssituation vorkommen bzw. notwendig werden. Abschließende Detailausbildungen erfolgen in Abstimmung mit dem AG über die Werk- und Montageplanung des AN.

Änderungen und/oder ergänzende Unterlagen werden durch den AG bei Bedarf entsprechend oder auf Anfrage im Digitalformat nachgereicht.

01 Baubeschreibung:
- 01_15132_2023-07-18_Baubeschreibung BE und Logistikkonzept - HG.pdf

02 Baustelleneinrichtung:
- 02_15132_Lageplan Bestand - BE-Plan.pdf

03 Bodenspiegel:
- 03_431_Ausführung_A_00_HGB_1-100_g Bodenspiegel EG Hauptgebäude.pdf
- 04_431_Ausführung_A_01_HGB_1-100_g Bodenspiegel 1.OG Hauptgebäude.pdf
- 05_431_Ausführung_A_02_HGB_1-100_h Bodenspiegel 2.OG Hauptgebäude.pdf
- 06_431_Ausführung_A_03_HGB_1-100_g Bodenspiegel 3.OG Hauptgebäude.pdf
- 07_431_Ausführung_A_04_HGB_1-100_g Bodenspiegel 4.OG Hauptgebäude.pdf
- 08_431_Ausführung_A_05_HGB_1-100_i Bodenspiegel 5.OG Hauptgebäude.pdf
- 09_431_Ausführung_A_06_HGB_1-100_h Bodenspiegel 6.OG Hauptgebäude.pdf

03 Übersicht:
- 10_431_Ausführung_A_Ü30_BOD_1-200_d Übersicht Ausbau Bodenflächen HGB.pdf

03 Detail:
- 11_431_Ausführung_A_DT 06.5.01_1-5_- Bodenaufbauten mit Sockeln HGB.pdf

## TECHNISCHE VORBEMERKUNGEN (TVB)
TECHNISCHE VORBEMERKUNGEN

Diese übergeordneten technischen Vorbemerkungen sind für die Ausführung aller Leistungen vom AN zu beachten und nach Erfordernis mit in die EP einzukalkulieren. Zudem werden weitere detailliertere Ausführungshinweise vor einzelnen Positionen im Leistungsverzeichnis (LV) aufgeführt, welche für die Teilleistungen zu beachten sind.

Soweit in der Leistungsbeschreibung auf Technische Spezifikationen z. B. nationale Normen, mit denen Europäische Normen umgesetzt werden, europäische technische Zulassungen, gemeinsame technische Spezifikationen, Internationale Normen, Bezug genommen wird, werden auch ohne den ausdrücklichen Zusatz: "oder gleichwertig" immer gleichwertige Technische Spezifikationen in Bezug genommen.

Technische Anmerkungen
Für alle verwendeten Baustoffe der nachfolgenden Positionen sind die Verarbeitungshinweise und -anweisungen der jeweiligen Hersteller sowie alle aktuellen gewerke- und produktspezifischen Fachregeln zu beachten und anzuwenden.
Alle Anschlüsse und Bauarten sind neben spezifischen Herstellervorgaben nach den gültigen Fachregeln und den fachplanerischen Vorgaben auszuführen.

Es sind ausschließlich bauaufsichtlich zugelassene Systeme und Komponenten zu verwenden.

Die angebotenen EPs der einzelnen Positionen verstehen sich einschließlich Material-Lieferung, -Transport sowie sämtlicher Verarbeitungs- und Verbindungsmittel und sonstiger zur Funktion und Montage notwendigen Komponeneten.

Die Ausführung erfolgt in den Geschossen EG bis ins 5.OG. Der Hauptanteil der Arbeiten verteilt sich von der Fläche her etwa gleichmäßig auf die Obergeschosse 1-4. Im EG sowie dem 5.OG sind weniger Räume zu bearbeiten.
Die Erschliessung der Obergeschosse erfolgt hauptsächlich über das zentrale Treppenhaus 5 gem. beiliegenden Plänen. Weiterhin steht das südliche Treppenhaus 4 als Zugang bis ins 4.Obergeschoss zur Verfügung. (Ein Personenaufzug bei Treppenhaus 5 ist vorhanden, die Nutzung kann zum Zeitpunkt dieser Auschreibung nicht zugesichert werden)

Der AN hat alle Vorkehrungen bzw. Aufwendungen zur Ausführung seiner Arbeiten wie z.B. und insbesondere Transport-/Förderwege für Material und Gerät auf der Baustelle (mehrgeschossig) auf Grundlage der beiliegenden Planung zu treffen und in den EPs seines Angebots mit ein zu kalkulieren - siehe auch Baustelleneinrichtung.

Aufmass
Der AN hat eigene Aufmasse und Besichtigungen des Bestandes sowohl für seine Leistungen, als auch für die technische Abstimmung mit dem AG zu leisten.

Techische Abstimmung
Die technische Abstimmung zwischen AN und AG beginnt frühestens mit der Beauftragung des AN und einem gemeinsamen örtlichen Termin zur Eintaktung in den Bauablauf, Klärung von  Ausführungsleistungen, sowie Inaugenscheinnahme des Bestands bzw. Feststellung der  Vorleistungen. Die technische Abstimmung erfolgt bis zum Beginn der Bauarbeiten sowie  fortlaufend baubegleitend.

Baustelleneinrichtung
Die vom AN notwendige Baustelleneinrichtung ist in den nachfolgenden Einheitspreisen jeder Position anteilig mit einzukalkulieren.
Die Baustelleneinrichtung umfasst:
Lieferung, Einrichten und Vorhalten der erforderlichen Baustelleneinrichtung für die ausgeschriebenen Leistungen des AN über die gesamte Bauzeit, einschließlich der kompletten Beräumung dieser nach Abschluß der Arbeiten und Wiederherstellung/Herrichten der beanspruchten Flächen in den Urzustand (wenn nicht Baufläche, die nachträglich weiter bearbeitet wird).

Hiermit abgegolten sind:
- das Einrichten der Baustelle, inkl. Liefern und Vorhalten aller erforderlichen Geräte, Gerüste,  Maschinen, Hebezeuge (Kräne, Dachdeckeraufzüge etc.) und sonstiger Werkzeuge, inklusive Mieten, Betriebs- und Schmierstoffe und aller anfallender etwaiger Reparaturzuschläge, sowie Abtransport nach Beendigung der Arbeiten.
- Transport- und Förderwege über alle Geschosse gem. beiliegender Planung
- der gesamte Materialtransport zur/von der Baustelle, sowie das Abladen und Sichern des Materials
- Einrichten, Unterhalten und rückstandsloses Beräumen von Materiallager-/Entsorgungsstätten auf der Baustelle
- An- und Abfahrt des Montagepersonals und der Arbeitskräfte
- Säubern der Baustelle von Abfällen, Schuttresten und Verpackungsmaterialien die bei den Arbeiten des AN anfallen, einschließlich Abfuhr, Entsorgung und Gebühren
- alle erforderlichen Sicherungsmaßnahmen zur Gewährleistung der Arbeitssicherheit
- eigene, weisungsbefugte, deutschsprachige Bauaufsicht / Fachbauleitung vor Ort

Der AG stellt die Bau WC und Sanitärräume nach BG Vorgabe sowie alle Medienverbräuche frei zur Verfügung.

Sollte der AN die Nutzung von öffentlichen Flächen planen, hat er selbstständig nach Bedarf die Genehmigung mit den zuständigen Behörden ohne zusätzliche Vergütung abzustimmen und mögliche Gebühren zu tragen.

Zwischen AG und AN erforderliche Abstimmungspunkte vor Beginn der Arbeiten:
- Baustelleneinrichtung
- Festlegung der Flächen für Container, Stellplätze, etc.
- vorbereitende Maßnahmen am/im Gebäude
- Terminabsprachen
- Benennung Subunternehmer, Entsorgungsunternehmen

Untergründe von Misch- und Materiallagerplätzen im Außenbereich sind vor jeglicher Beanspruchung oder Einfluss durch die Arbeiten bzw. eine notwendige Baustoffverarbeitung durch den AN zu schützen. Alle vom AN genutzten Flächen sind nach Fertigstellung seiner Arbeiten sowohl beschädigungs- als auch rückstandsfrei und besenrein zu übergeben. Dies gilt insbesondere für neue befestigte Oberbeläge (Schulhof: Asphalt, Betonpflaster).

Nachweise
Der Bieter hat den Nachweis der Gebrauchstauglichkeit gemäß § 3 Nr. 2 der Musterbauordnung (MBO) bzw. der zuständigen Landesbauordnung (LBO) beizustellen.
Der Nachweis der Gebrauchstauglichkeit erfolgt u.a. durch Vorlage gültiger Eignungsnachweise und Produkt-Datenblätter/-zulassungen für alle verbauten Systeme, Bauteile bzw. Baustoffe. Bieter, die nicht über diesen Nachweis verfügen, müssen einen vergleichbaren Nachweis vorlegen. Darin muss ein dafür zugelassenes Institut oder der Systemhersteller bestätigen, dass das System und die zugehörige Systembeschreibung der angebotenen Konstruktion geprüft und freigegeben ist.

Für den Nachweis, dass die in dieser Ausschreibung geforderten Werte durch die angebotenen Baustoffe und Systeme erfüllt werden, sind die Ausführungen und Anforderungen der gültigen Energieeinsparverordnung (EnEV), sowie des Schall- und Brandschutzes gem. den beiliegenden  Nachweisen, einschließlich den Vorgaben und Anforderungen dieser Ausschreibung zu berücksichtigen.

Mit Fertigstellung seiner Leistung bzw. zur Abnahme übergibt der AN dem AG/der Bauleitung die Dokumentation seines Gewerks inkl. sämtlicher Nachweise, 1-fach digital und als Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung

Die Unterlagen variieren gewerkespezifisch, es können weitere Dokumente erforderlich werden.

Zusätzliche Hinweise

Zu-/Anfahrts-, Transport- und Lieferverkehr Schulhof:
Jegliche Befahrung der Schulhoffläche erfolgt grundsätzlich in Schrittgeschwindigkeit und mit
mindestens einer Einweisungsperson.

Aufgrund des fortlaufenden Schulbetriebs ist der Zu-/Anfahrts-, Transport- und Lieferverkehr
über den Schulhof (siehe o.g. Lageplan) nur eingeschränkt möglich:

Zufahrt untersagt: Bemerkung:
7:30 - 8:30 Uhr  Schulbeginn
9:35 - 9:55 Uhr  1. große Pause
11.30 - 11.50 Uhr  2. große Pause
12:30 - 15:00 Uhr  Schulende nach 5., 6., 7. Stunde und 3. Große Pause

Der Schulhof muss zu diesen Zeiten stets frei sein (z.B. kein Parken oder Abstellen von
Fahrzeugen, Baumaschinen oder Material) und sämtlicher Verkehr hat außerhalb der genannten
Zeiten zu erfolgen.
Sich hieraus ergebende Kosten (z.B. Wartezeiten Materialanlieferung) sind in die EPs mit
einzukalkulieren und werden nicht gesondert vergütet.

Diese Einschränkung ist durch den AN bei der Ausführung aller seiner Arbeiten zu
berücksichtigen und umzusetzen.

Ausführung/Bauablauf
Bei der Ausführung sämtlicher Arbeiten sind Zwangsschnittstellen durch Gewerkeüberschneidungen (z.B. mit Gewerken Maler, Trockenbau, Innenputz, Metallbau/Türen, Sanitär/Heizung/Lüftung etc.) zu minimieren.
Die Ausführung soll generell geschossweise erfolgen. Hierbei soll dann weiter nach flächenmäßiger Priorität vorgangen werden:
1) sämtliche Klassenräume
2) Flure und sonstige Räume
Hauptsächlich erfolgen die Bodenbelagsarbeiten parallel bzw. planmäßig im Wechsel mit den Malerarbeiten. Hierzu ist eine enge Abstimmung mit dem AG sowie ein erhöhtes Maß an Abrufbereitschaft des AN erforderlich.

Bauseitige Vorleistungen (grob):
- Estricharbeiten
- Innenputzarbeiten im Verlegebereich
- Innentüren (Zargen)

Alle Arbeiten erstrecken sich über den Ausführungszeitraum gem. dem Abschnitt Termine und sind vor Beginn sowie im Verlauf der Arbeiten weiter mit dem AG abzustimmen bzw. zu detaillieren. Zwischen den abgestimmten Bearbeitungsabschnitten können sich unterschiedlich lange Zeiträume ergeben.
Die obiegen Angaben sind durch den AN logistisch sowie kalkulatorisch zu berücksichtigen und in die EP seines Angebots mit einzukalkulieren.

## 373 Bodenbelagsarbeiten (HG)

### Titel 01 Untergrundvorbereitung

**01.001 Estrich-Risse verschließen, kraftschlüssig**
Risse in vorhandenem Estrich des Bestands verschliessen,
Estrich quer zum Riss einschneiden,
Riss staubfrei machen,
gießfähiges Kunstharz anrühren,
vorgereinigte Risse mit Kunstharzausgießen,
Überschuss glatt abziehen,
die noch frische Oberfläche mit Quarzsand abstreuen.

Klammerabstand: 30 cm
Klammerlänge: ca. 10 cm
Menge: 120,000 m

**01.002 Estrich-Risse verharzen (Haarrisse)**
Feine Risse in vorhandenem Estrich des Bestands verschliessen,
Riss staubfrei machen,
gießfähiges Kunstharz anrühren und Riss ausgießen,
Überschuss glatt abziehen,
die noch frische Oberfläche mit Quarzsand abstreuen.
Menge: 250,000 m

**01.003 Untergrund reinigen**
Reinigen und Absaugen von Boden- und Wand-/Sockelflächen,  Entfernen von grober Verschmutzung und haftungsmindernder Stoffe.
Der Untergrund muss raumbeständig, fest und sauber sein (staubfrei, frei von Wachs, Farbschichten u.a. Trennmitteln).

Anfallender Schutt wird Eigentum des Auftragnehmers und ist aufzunehmen, abzutransportieren und fachgerecht zu entsorgen, inkl. Gebühren.

Untergrund:
Boden: neuer und überwiegend vorh. Zementestrich
Wand/Sockel: neuer und vorh. Innenputz gipsbasiert, Beton zum Teil mit Altanstrich; neue GK-Metallständerwand
Menge: 5363,000 m²

**01.004 Untergrund verspachteln, d= 3 mm i.M. (Boden)**
Vollflächiges Spachteln des Untergrundes, Spachtel-/Nivelliermasse,
emissionsarm gem. GEV-EMICODE EC 1 PLUS,
zementär, selbstverlaufend, stuhlrollengeeignet, caseinfrei,
inkl. Untergrundvorbehandlung,
einschl. maschinellem Feinschliff und absaugen,
Ausführung nach Herstellervorgabe.

Schichtdicke: 3 mm i.M.

Die Spachtelung dient der Egalisierung der horizontalen  Untergrundoberfläche vor dem Verlegen des neuen Bahnenbelags.

Einhaltung der Ebenheitsklasse E3 nach dem Technischen Hinweisblatt 02 des Bundesverband Parkett und Fußbodentechnik.

Untergrund: vorh. Zementestrich, vereinzelt neu oder ausgebessert
Menge: 5036,000 m²

**01.005 Hohlkehle, Kunstharzmörtel, r= 10 mm**
Herstellen einer Hohlkehle,
in der Kehle von aufgehenden Flächen,
aus Kunstharzmörtel,
trittfest, als Verlegeuntergrund für Linoleumbelag,
z.B. für Treppenstufen (zw. Tritt und Setzstufe) zur Ausbildung einer Hohlkehle im Belag ohne Verwendung von Hohlkehlsockel-Elementen.

Radius: ca. 10 mm
Einzellänge: variierend, 1,00 bis 2,15 m

Untergrund: Beton, neu

Einbauort: Treppe und Treppenpodest im Flur (Zugänge Dachterrasse) im 5.OG gem. Bodenspiegel bzw. Übersichtsplan Bodenflächen
Menge: 8,000 m

**01.006 Grundierung - Boden**
*** Bezugsbeschreibung
Boden- und Sockelflächen mit einer Dispersionsgrundierung,  lösemittelfrei, emissionsarm (GEV-EMICODE EC 1 PLUS)  vorstreichen.

Ausführung und Material gem. Herstellervorgabe (Bodenbelag).

Untergrund: neuer bzw. überwiegend vorh. Zementestrich (schwimmend)
Menge: 5036,000 m²

**01.007 Grundierung - Sockel**
*** wie Position 01.006
für Sockelleisten, h= 100 mm

Untergrund: Kalkzement-Putz, GK-Bauplatten
Menge: 3300,000 m

**01.008 Randstreifen abschneiden**
Randdämmstreifen Überstand abschneiden,
oberhalb des verlegten Bodenbelags,
anfallenden Schutt aufnehmen, abtransportieren und fachgerecht entsorgen.

Bereiche:
- neu hergestellter Estrich-Untergrund (EG)
- ausgebesserter oder ergänzter Estrich-Untergrund in Teilflächen (EG - 5.OG)
Menge: 1600,000 m

### Titel 02 Bodenbelag verlegen

**Ausführungsbeschreibung 1 AUSFÜHRUNGSHINWEIS: LINOLEUM-BODENBELAG**
*AUSFÜHRUNGSHINWEIS: LINOLEUM-BODENBELAG*
Linoleum-Oberflächenbelag,
als elastischer Bodenbelag nach DIN EN 14041,
für den Objektbereich (Schule),
vollflächig auf vorbehandeltem Untergrund verkleben,
mit lösemittelfreiem Dispersionsklebestoff,
emissionsarm gem.  GEV-EMICODE EC 1 Plus.

Material
- Linoleum DIN EN ISO 24011
- Bahnenware
- Bahnenbreite: ca. 2,00 m
- Materialstärke: ca. 2,5 mm
- Flächengewicht: ca. 2900 g/m²
- Rutschhemmung: R9, DIN 51130 / BGR 181
- Oberfläche: eben, matt,  ohne Strukturierung, werksvergütet
- Design/Farbton: mamoriert, gem. Angabe Fabrikat

Emissions-Anforderungen (nachweislich)
- Anforderungen des AgBB-Bewertungsschemas, des Blauen Engels (DE-UZ 120), UL Greenguard, Nordic Swan Ecolabel oder gleichwertig
- besonders emissionsarmes Material aus größtenteils natürlichen Rohstoffen
- besonders CO2-neutral hergestellt

Eigenschaften u. Anforderungen
- strapazierfähig, fleckenbeständig und reinigungsfreundlich
- kurzzeitig säure-, öl- und fettbeständig
- antistatisch, Aufladespannung <= 2 kV nach DIN EN 1815
- Brandverhalten nach EN 13501-1: mind. Cfl-s1
- Beanspruchung nach DIN EN ISO 10874: Klasse 34
- Trittschallverbesserungsmaß ca. 5 dB nach EN ISO 10140-3/EN ISO 717-2
- Stuhlrollen geeignet: Typ W, DIN EN 12529/DIN EN 425

Ausführung gemäß Herstellervorgabe.

Untergrund: neuer bzw. überwiegend vorh. Zementestrich (schwimmend), vorbehandelt

Hinweise:
- Längs-, Stoß- und Querfugenverbindung der Bahnen sind mittels Schmelzdrahtverschweißung auszubilden
- In Türdurchgängen sind durchlaufende Beläge unterhalb des Türblatts zu stoßen und zu verschweißen
- Schnitt- und Anpassarbeiten an den Baukörper (z.B. Wand,  Rand, Türschwellen, Abkastunge o.ä.) und Einbauteile sind in die jeweilige Position mit einzukalkulieren und werden nicht gesondert vergütet
- Ausführung der Flächen nach Priorität:
 1. Klassenräume
 2. Flure und sonstige Räume

Sämtliche Belagsprodukte (Boden, Hohlkehlsockel) sind herstellereinheitlich und -konform anzubieten.

Sofern abweichend der nachfolgenden Produktempfehlung ein anderes Fabrikat angeboten wird, ist durch den AN jeweils die Gleichwertigkeit der Optik hinsichtlich dessen Farbton und Marmorierung zu gewährleisten.

Einbauort: Flure, Klassen- und Aufenthaltsräume vom EG bis 5.OG gem. Bodenspiegel bzw. Übersichtsplan Bodenflächen

**02.001 Bodenbelag, Linoleum, grau marmoriert**
*** Bezugsbeschreibung
Liefern und passgenaues Verlegen von Linoleum-Oberflächenbelag

Alle Angaben und Anforderung der Ausführungsbeschreibung 0001 sind für die Ausführung zu berücksichtigen und im EP mit einzukalkulieren.

Produktempf.:
Forbo Marmoleum Real, 3137 slate grey oder gleichwertig

Einbauort: Flure, Klassen- und Aufenthaltsräume vom EG bis 5.OG gem. Bodenspiegel bzw. Übersichtsplan Bodenflächen
Menge: 4750,000 m²

**02.002 Bodenbelag, Linoleum, grau marmoriert, R10**
*** wie Position 02.001
zusätzliche Anforderung
Rutschhemmungsklasse: R10

Einbauort: Lager Reinigung und Lager Hausmeister im EG  gem. Bodenspiegel bzw. Übersichtsplan Bodenflächen
Menge: 50,000 m²

**02.003 Bodenbelag, Linoleum, Akzentfläche, blau marmoriert - 1.OG**
*** wie Position 02.001
für Teil-/Akzentfläche

Fabrikat:
Forbo Marmoleum Real, 3030 blue oder gleichwertig

Einbauort: Teilfläche Flur Lehrer (431_01_173) im 1.OG gem. Bodenspiegel bzw. Übersichtsplan Bodenflächen
Menge: 12,000 m²

**02.004 Bodenbelag, Linoleum, Akzentfläche, blaugrau marmoriert - 2.OG**
*** wie Position 02.001
für Teil-/Akzentflächen

Fabrikat:
Forbo Marmoleum Real, 3055 fresco blue oder gleichwertig

Einbauort: Teilflächen Flure (431_02_262 u. 263) im 2.OG gem. Bodenspiegel bzw. Übersichtsplan Bodenflächen
Menge: 24,000 m²

**02.005 Bodenbelag, Linoleum, Akzentfläche, hellblau marmoriert - 3.OG**
*** wie Position 02.001
für Teil-/Akzentflächen

Fabrikat:
Forbo marmoleum Fresco, 3267 aqua oder gleichwertig

Einbauort: Teilflächen im Flur (431_03_361) und Lerninsel (431_03_356) Lerninsel im 3.OG gem. Bodenspiegel bzw. Übersichtsplan Bodenflächen
Menge: 100,000 m²

**02.006 Bodenbelag, Linoleum, Akzentfläche, hellgrün marmoriert - 4.OG**
*** wie Position 02.001
für Teil-/Akzentfläche

Fabrikat:
Forbo Marmoleum Real, 3224 chartreuse oder gleichwertig

Einbauort: Teilflächen im Flur (431_04_461) und Lerninsel (431_04_456) Lerninsel im 4.OG gem. Bodenspiegel bzw. Übersichtsplan Bodenflächen
Menge: 100,000 m²

**02.007 Bodenbelag, Linoleum, Treppenpodest, 3 Stg. 12,5/38 cm, ca. 2,80 x 1,00 m**
*** wie Position 02.001
Bodenbelag auf Treppenpodest verlegen,
horizontal und vertikal,
auf Podest, Tritt- und Setzstufen sowie seitlich auf Längsseite des Treppenpodest.

Podestabmessung: ca. 2,80 x 1,00 m
Höhe: ca. 0,38 m
Stufen: 3 Stg. ca. 12,5/38 cm
Stufenbreite: ca. 1,00 m

Untergrund: Beton, neu

(Skizze/Planauszug Grundriss)
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
Einbauort: Treppenpodest im Flur (Zugang Dachterrasse, bei Achse i-J/9) im 5.OG gem. Bodenspiegel bzw. Übersichtsplan Bodenflächen
Menge: 1,000 St

**02.008 Bodenbelag, Linoleum, Treppe, 2 Stg. 15/33 cm, b= ca. 2,15 m**
*** wie Position 02.001
Bodenbelag auf Treppe verlegen,
horizontal und vertikal auf Tritt- und Setzstufe,
sowie im Türschwellenberich der oberen Stufe.

Stufen: 2 Stg.15/33 cm
Treppenbreite: ca. 2,15 m
Türschwelle: ca. 0,30 x 2,15 m

Untergrund: Beton, neu

(vorl. Detailskizze)
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
Einbauort: Treppenpodest im Multif.-Besprechungsraum  (Zugang Dachterrasse, bei Achse D/12-13) im 5.OG gem. Bodenspiegel bzw. Übersichtsplan Bodenflächen
Menge: 1,000 St

**02.009 Bahnen verschweißen**
Bahnen aller verlegten Bodenbeläge an Stößen farblich passend zur jeweiligen Belagsfarbe thermisch verschweißen.

Ausführung gem. Herstellervorgabe.

Alle Angaben und Anforderung der Ausführungsbeschreibung 0001 sind für die Ausführung zu berücksichtigen und im EP miteinzukalkulieren.
Menge: 5036,000 m²

**02.010 Hohlkehlsockel**
*** Bezugsbeschreibung
Vorgefertigte Hohlkehlsockel-Elemente,
mit/aus vorgenanntem Belagsmaterial in der jeweils passenden Farbe liefern und fachgerecht im Trocken- oder Kontaktklebeverfahren auf normgerechten Untergrund verkleben.
Horizontale und Vertikale Sockelfugen sind mit farbidenter, silikonfreier Dichtmasse zu schließen.
Die Fuge zum anschließenden Bodenbelag ist mit Schmelzdraht zu verschweißen.

Sockelhöhe: 100 mm (ü. OKFF)
Hohlkehl-Radius: ca. 11 mm

Anforderungen
- Sockelbelag typ- und design-identisch mit Bodenbelag
- gleichmäßiger Hohlkehlradius
- kein optisches Durchzeichnen von Stützprofilen
- elastische rückseitige Verstärkung im Hohlkehlbereich (zur schadensfreien Aufnahme von Estrichbewegungen)
- Haftzugfestigkeit Belag/Verstärkung > 2 N/mm²
- Ein- bzw. Durchstanzwiderstand mit Prüfstempel 20 mm x 3 mm bis mind. 500 N ohne bleibende Einstanzspuren, kein Durchstoßen

Das Fugenverschweißen der Hohlkehlensockel an den Bodenbelag ist in den EP mit einzukalkulieren.

Verarbeitung und Ausführung gem. Herstellervorgabe.

Untergrund: Putz gipsbasiert, Beton, GK-Bauplatte

Einbauort: in allen Räumen/Verlegeflächen vom EG bis 5.OG gem. Bodenspiegel bzw. Übersichtsplan Bodenflächen
Menge: 3300,000 m

**02.011 Hohlkehlsockel - Innenecke 90°**
*** wie Position 02.010
als vorgefertigtes  90°-Inneneck-Fertigelement,
einschl. seitlichem Anschluss an wandläufig verlaufende Sockel gem. Herstelleranweisung.

Schenkelmaß: ca. 210 x 210 mm
Menge: 900,000 St

**02.012 Hohlkehlsockel - Außenecken 90°**
*** wie Position 02.010
als vorgefertigtes  90°-Außeneck-Fertigelement,
einschl. seitlichem Anschluss an wandläufig verlaufende Sockel gem. Herstelleranweisung.

Schenkelmaß: ca. 130 x 130 mm
Menge: 744,000 St

**02.013 Kantenschutz, Winkelprofil, Alu, ca. 40x40x2 mm, Oberseite geriffelt**
Liefern und Montieren von Kantenschutz,
Winkelprofil mit Antirutschrillen,
passgenau ablängen, oberseitig durch Bodenbelag verschraubt, versenkte Schraubbohrungen,
Eckstöße auf Gehrung geschnitten,
Schnittkanten entgratet/geschliffen,
inkl. allen notwendigen Verbindungsmitteln (korrosionsfrei).

Funktion: Kantenausbildung an Stufen u. Podesten
Profil: Alu, L-Profil, gleichschenklig, oberseitig geriffelt, gerundete Ecke
Abmessung: ca. 40 x 40 x 2 mm

Einzellänge: varrierend, 0,15 bis 2,15 m

Einbauort: 5.OG Ausgänge (Treppe und Treppenpodest)  Dachterrasse
Menge: 12,000 m

**02.014 Fugenversiegelung, dauerelastisch**
Dauerelastische Fugenversiegelung,
zw. Bodenbelag und Bauteilanschlüssen,
mit Dichtstoff auf Silikonbasis, Fuge glatt gestrichen,
inklusive notwendiger Flankenvorbehandlung an den Anschlussflächen und Hinterlegen von Fugenhohlräumen mit geeignetem Hinterfüllmaterial.

Farbe: passend zum jeweiligen Bodenbelag bzw. nach Wahl AG

Bereiche:
- um Türzargenanschluss herum
- bei Belagsabschluss/-übergang
- sonstige durchdringende Bauteilanschlüsse (z.B. Leitungen o.ä.)

Einbauort: EG bis 5.OG gem. Grundriss/Bodenspiegel
Menge: 410,000 m

### Titel 03 Belagsschutz

**03.001 Bodenbelag abdecken, PE-Folie 0,5 mm**
Abdecken als besonderer Schutz des Bodenbelags,
Flächen absaugen und mit fester Kunststofffolie zum Schutz vor Verschmutzung für nachfolgende Arbeiten vollflächig abdecken, Ränder und Stöße verkleben,
inkl. rückstandslosem Entfernen, Aufnehmen, Abfahren und Entsorgen nach Terminabstimmung mit dem AG.

Material: PE-Folie, d= 0,5 mm
Menge: 5036,000 m²

### Titel 04 Stundenlohnarbeiten

*Hinweis: HINWEIS: Stundenlohnarbeiten*
Stundenlohnarbeiten werden nur bei unvorhergesehenen und mengenmäßig nicht erfassbaren Leistungen ausgeführt. Stundenlohnarbeiten werden nur dann vergütet, wenn sie als solche vor ihrem Beginn ausdrücklich vereinbart worden sind.
Die vom Auftragnehmer bzw. seinem Bevollmächtigten unterschriebenen Stundenlohnarbeiten müssen für jeden Kalendertag getrennt ausgestellt sein und sind der Bauleitung in doppelter Ausfertigung zur Anerkennung vorzulegen.
Nachträglich eingereichte Stundenlohnberichte werden nicht anerkannt.

Mit der Unterzeichnung der Stundenlohnberichte erklärt die Bauleitung lediglich, dass die Arbeiten erbracht worden sind. Ergibt eine spätere Nachprüfung, dass diese Leistungen im Auftrag enthalten sind und über Einheitspreise abgerechnet werden können, werden sie nicht als Stundenlohnarbeiten vergütet.
Der Stundenverrechnungssatz gilt unabhängig von der Anzahl der abgerechneten Stunden.

**04.010 Facharbeiter**
Lohnstundenverrechnungssatz eines Facharbeiters, zum Nachweis
Menge: 0,000 Std

**04.020 Helfer**
Lohnstundenverrechnungssatz eines Helfers, zum Nachweis
Menge: 0,000 Std
